# KIT-Gebäude 10.95 Dach- und Fenstersanierung
Angebotsaufforderung (GAEB DA XML 3.3, DA83)
Projekt: 26-1990
Währung: EUR
Vergabeart: Öffentliche Ausschreibung
Eröffnung: 02.11.2026 16:00:00
Ausführungsbeginn: 01.03.2027
Ausführungsende: 12.04.2027
Erstellt mit: GXML Toolbox V3.3 R20220330, ORCA AVA 27 27.00.00, 22.09.2026

## Baubeschreibung
Baubeschreibung

Bei dem Bauvorhaben handelt es sich um eine Dachsanierung des  KIT Gebäudes 10.95 Srömungslabor, Engelbert-Arnold-Straße 12, 76131 Karlsruhe. Das Gebäude aus dem Jahr 1944 besteht aus drei Teilbereichen: dem Hallenbereich, dem Bürotrakt und dem Anbau. Das Gebäude ist nicht denkmalgeschützt.
Die Abmessungen des Gebäudes betragen ca. 45,77 m x 22,71 m.
Gebäudeklasse 3 gemäß LBO BW

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
Zugänglich ist das Gebäude über die Engelbert-Arnold-Straße oder Rudolf-Plank-Straße. Beide Zufahrten zum Gebäude erfolgen über die Haupteinfart des KIT Campus Süds (Engesserstraße). Auf dem Gelände sind Lager- und Abstellflächen im Außenbereich (nicht überdacht) vorhanden.

Die Dachsanierung beinhaltet die Bereiche Halle und Bürotrakt. Die bestehende Dachkonstruktion unterscheidet sich zwischen den beiden Bereichen. Bei dem Dach handelt es sich um ein Walmdach auf der einen Giebelseite, auf der anderen Giebelseite schließt das Gebäude als Satteldach an ein benachbartes Gebäude 10.96 an. Das Dach besteht aus drei Seiten mit einer Gesamtfläche von ca. 830 m²
Dachneigung: 20°
Traufhöhe: 8 m

Halle ca.500 m²:
Stahlrahmen-Konstruktion mit Stahlträger Pfetten.
Holzunterkonstruktion (Sparrenabstand ca. 75 cm) mit Zwischensparrendämmung KMF.

Büro ca. 330 m²:
Holzunterkonstruktion: Sparrren ca. 125/80, Sparrenabstand ca. 75 cm, Zwischensparrendämmung KMF
Pfettendach mit Stahlunterkonstruktion

Die Arbeiten finden während des laufenden Betriebs statt. Es ist auf eine saubere und staubfreie Arbeitsweise zu achten.

Anlagenverzeichnis
0.8 Baustelleneinrichtungsplan
1.5.2 Dachsanierung
Gutachten Schadstoffe
Holz Gutachten
Modulbelegung PV
Bauphysik Einzelbauteilnachweis

## ATV nach DIN 18334 "Zimmer- und Holzbauarbeiten"
ATV nach DIN 18334 "Zimmer- und Holzbauarbeiten"

0.1 Angaben zur Baustelle

0.1.2 Das Gerüst wird bauseits eine Woche vor Beginn der Sanierungsarbeiten an allen drei Seiten des Gebäudes errichtet und nach der Abnahme aller Leistungen wieder abgebaut. Von außen wird ein Fassadengerüst, mit Dachfangerüst aufgebaut. Im Innenraum gibt es ein Personenauffangnetz.

0.1.3 Die innere Trapezblechlage des Hallendachs, die erhalten werden soll, ist nicht begehbar!

0.2 Angaben zur Ausführung

0.2.1 Bestandssparren mit Sparrendurchbiegung, Bauteilprüfung erfolgte gemäß Holzgutachten
nur stichprobenartig. Die Sparren sind nach Rückbau der Traglattung/Dämmung hinsichtlich Durchfeuchtung auf Tragfähigkeit zu prüfen und der Zustand schriftlich dokumentieren bzw. in einer Zeichnung kartieren. Es ist dabei zu prüfen: rein visuell auf Verfärbung, Pilzbefall, -Messungen: auf Holzfeuchte, Härte, Restquerschnitt, Kritische Stelle ist besonders zu prüfen: Traufbereich
Die Bestandssparren dürfen nur nach Freigabe durch die Bauleitung nach vorbeschriebener Prüfung und Dokumentation neu eingedeckt, gedämmt und abgedichtet werden!

0.2.3 Bei dem Dach handelt es sich um ein Walmdach auf der einen Giebelseite, auf der anderen Giebelseite schließt das Gebäude als Satteldach an ein benachbartes Gebäude 10.96 an. Das Dach besteht aus drei Seiten mit einer Gesamtfläche von ca. 830 m²
Dachneigung: 20°
Traufhöhe: 8 m

Halle ca.500 m²:
Stahlrahmen-Konstruktion mit Stahlträger Pfetten.
Holzunterkonstruktion (Sparrenabstand ca. 75 cm) mit Zwischensparrendämmung KMF.

Büro ca. 330 m²:
Holzunterkonstruktion: Sparrren ca. 125/80, Sparrenabstand ca. 75 cm, Zwischensparrendämmung KMF
Pfettendach mit Stahlunterkonstruktion

0.2.17 Hinterlüfteter Dachaufbau Lüftungsquerschnitte nach ZVDH ≥  200 cm²/m.

0.2.21 Wärmedämmung gemäß Bauphysik.

0.2.22 Dampfbremse als Luftdichtheitsschicht mit variablem sd-Wert,schlaufenförmig über Sparren verlegen, mechanisch mit Montageleiste befestigen, Nähte und Stöße verkleben/verschweißen.

Unterdach, regensicher, einlagig, aus diffusionsoffener Unterdachbahn, nahtgefügte Unterdeckung  gespannt verlegen, mit einer wind- und wasserdicht verklebten Überlappung eindecken und mechanisch befestigen.

## ATV nach DIN 18338 "Dachdeckungsarbeiten"
ATV nach DIN 18338 "Dachdeckungsarbeiten"

0.1 Angaben zur Baustelle

0.1.1 Bei dem Dach handelt es sich um ein Walmdach auf der einen Giebelseite, auf der anderen Giebelseite schließt das Gebäude als Satteldach an ein benachbartes Gebäude an. Das Dach besteht aus drei Seiten. Gesamtfläche: ca. 830 m²
Dachneigung: 20°
Traufhöhe: 8 m

0.1.2 Das Gebäude ist unterteilt in einen Büro- und Hallenbereich.
Die Dachkonstruktion unterscheidet sich zwischen den beiden Bereichen.

Halle ca.500 m²:
Stahlrahmen-Konstruktion: Stahlträger HEB240, Mittelpfette IPE140
Holzunterkonstruktion: Sparrren ca. 130/90, Sparrenabstand ca. 75 cm, Zwischensparrendämmung KMF

KMF Dämmung im Bereich Halle wird laut nachfolgenden Positionsbeschreibungen vom Bieter ausgebaut und sortenrein in den bauseitigen Containern gelagert

Büro ca. 330 m²:
Holzunterkonstruktion: Sparrren ca. 125/80, Sparrenabstand ca. 75 cm, Zwischensparrendämmung KMF
Pfettendach mit Stahlunterkonstruktion

KMF Dämmung im Bereich Büro wird durch eine Fachfirma vorab rückgebaut und fachgerecht auf dem Spitzboden zwischengelagert. Der Abtransport und die Entsorgung erfolgt dann durch den AN nach Rückbau und Öffnung des Daches. Diese Leistung wird in nachfolgenden Positionen beschrieben.

0.1.3 Keine Lagerung von Material auf der Dachfläch.
Gemäß Statischen Bewertung ist die Installation der PV auf das bestehende Dach geprüft.

0.1.4 Personenauffangnetz bauseits im Bereich der Halle

0.1.5 Das Gerüst wird bauseits eine Woche vor Beginn der Sanierungsarbeiten an allen drei Seiten des Gebäudes errichtet und nach der Abnahme aller Leistungen wieder abgebaut. Von außen wird ein Fassadengerüst, mit Dachfangerüst aufgebaut. Im Innenraum der Halle gibt es ein Personenauffangnetz.

0.2 Angaben zur Ausführung

0.2.2 PV-Module, die von einer Drittfirma im Nachgang auf dem Trapezblech mit Traglattung montiert wird,

0.2.4 Anschluss an Trennwand zu Nachbargebäude 10.96. Trennwand als verputze Mauerwerkswand.
Durchdringungen, (die im LV beschrieben sind) zum Anschluss der PV-Anlage entsprechend Dacheindeckung nach Herstellerangabe des PV-Systems.
0.2.6 PV-Anlage entsprechend PV-Verlegeplan

0.2.10 Wärmedämmung gemäß Bauphysik.

0.2.11 Hinterlüfteter Dachaufbau Lüftungsquerschnitte nach ZVDH ≥  200 cm²/m.

## ATV nach DIN 18339 "Klempnerarbeiten"
ATV nach DIN 18339 "Klempnerarbeiten"

0.1 Angaben zur Baustelle

Bei dem Dach handelt es sich um ein Walmdach auf der einen Giebelseite, auf der anderen Giebelseite schließt das Gebäude als Satteldach an ein benachbartes Gebäude an. Das Dach besteht aus drei Seiten. Gesamtfläche: ca. 830 m²
Halle: ca.500 m²
Büro: ca. 330 m²
Dachneigung: 20°
Traufhöhe: 8 m

0.2 Angaben zur Ausführung

0.2.2 Anschluss an Nachbardach 10.96, Trapezblech, mit Ortgangabdeckung.

0.2.4 Keine Lagerung von Material auf der Dachfläch.
Gemäß Statischen Bewertung ist die Installation der PV auf das bestehende Dach geprüft.

0.2.5 Sicherung gegen Abheben durch Windlasten mit mechanischen Befestigungen, nach Statik des Herstellers.

0.2.6 Walmdach auf der einen Giebelseite entsprechend Angaben zur Baustelle. Dachneigung: 20°.

0.2.8 Durchdringungen zum Anschluss der PV-Anlage entsprechend Dacheindeckung nach Herstellerangabe des PV-Systems.

0.2.11 Anschluss an bestands Standrohre. 4 Standrohre, ein Rohr je Gebäudeecke.

0.2.12 Richtgröße Dachrinne RG 500, Fallrohr DN 100 / DN 120

0.2.18 Halle 200 mm MW Nennwert der Wärmeleitfähigkeit max. 0,034 W/(mK),
Büro 180 mm MW Nennwert der Wärmeleitfähigkeit max. 0,031 W/(mK)

0.2.19 Hinterlüfteter Dachaufbau mit Lüftungsgittern/Insektenschutz, Lüftungsquerschnitte nach ZVDH ≥  200 cm²/m.

0.2.22 Dachdeckung aus beschichteten Trapezprofilen aus Aluminium Lichtgrau RAL7035

0.2.24 Ausbildung von Trennschichten entsprechend DIN EN 12056

## ATV nach DIN 18459 "Abbruch- und Rückbauarbeiten"
ATV nach DIN 18459 "Abbruch- und Rückbauarbeiten"

0.1 Angaben zur Baustelle

0.1.2 Rückbau des Dachs bis auf Sparren, Pfetten und Stahlunterkonstruktion. Im Bereich der Halle bleibt das innenliegende Trapezblech erhalten.

Halle ca.500 m²:
Stahlrahmen-Konstruktion: Stahlträger HEB240, Mittelpfette IPE140
Holzunterkonstruktion: Sparren ca. 130/90, Sparrenabstand ca. 75 cm, Zwischensparrendämmung KMF

KMF Dämmung im Bereich Halle wird laut nachfolgenden Positionsbeschreibungen vom Bieter ausgebaut und sortenrein in den bauseitigen Containern gelagert

Büro ca. 330 m²:
Holzunterkonstruktion: Sparren ca. 125/80, Sparrenabstand ca. 75 cm, Zwischensparrendämmung KMF
Pfettendach mit Stahlunterkonstruktion

KMF Dämmung im Bereich Büro wird durch eine Fachfirma vorab rückgebaut und fachgerecht auf dem Spitzboden zwischengelagert. Der Abtransport und die Entsorgung erfolgt dann durch den AN nach Rückbau und Öffnung des Daches. Diese Leistung wird in nachfolgenden Positiopnen beschrieben.

0.1.5 Das Gerüst wird bauseits eine Woche vor Beginn der Sanierungsarbeiten an allen drei Seiten des Gebäudes errichtet und nach der Abnahme aller Leistungen wieder abgebaut. Von außen wird ein Fassadengerüst, mit Dachfangerüst aufgebaut. Im Innenraum der Halle gibt es ein Personenauffangnetz.

0.1.6 Im Bereich der Halle ist nach dem Rückbau der Metalldachdeckung die KMF Dämmung fachgerecht auszubauen und abzutransportieren. KMF Sanierung nach der TRGS 521. Anschließender Abbruch der PE-Folie und Reinigen durch Absaugen des verbleibende innere Trapezblechs.

0.2 Angaben zur Ausführung

0.2.1 entsprechen Angaben zur Baustelle 0.1.2

0.2.6 Schadstoffuntersuchung Campus Süd Geb. 10.95 vom 27.12.2024

## ZTV
1. Grundlagen

Für die Leistungen dieses Gewerks gelten die VOB Teil C, insbesondere ATV DIN 18338
Dachdeckungs-/Dachabdichtungsarbeiten, und die Allgemein Anerkannten Regeln der Technik und das GEG (Gebäudeenergiegesetz).
Ergänzend hierzu gelten die Regelwerke der nachstehend genannten Herausgeber in der zum Zeitpunkt der
Ausführung gültigen Fassung als Grundlage von Kalkulation und Arbeitsausführung:
- BDZ: Holzbau Deutschland Bund Deutscher Zimmermeister
- Bundesverband der Deutschen Ziegelindustrie e. V.,
- DGUV: Deutsche Gesetzliche Unfallversicherung e. V.,
- DIN: Deutsches Institut für Normung e. V.,
- GDA: Gesamtverband der Aluminiumindustrie e. V.,
- IFBS: Internationaler Verband für den Metallleichtbau e. V.,
- Informationsverein Holz e. V.,
- RAL: Deutsches Institut für Gütesicherung und Kennzeichnung e. V.,
- vdd: Industrieverband Bitumen-Dach- und Dichtungsbahnen e. V.,
- ZVDH: Zentralverband des Deutschen Dachdeckerhandwerks e.V.

2. Vorbereitung der Planung

3. Ausführung und Konstruktion
3.1 Allgemeine Grundlagen zur Kalkulation

Während der Montage ist die Konstruktion im Außenbereich gegen Witterungseinflüsse, insbesondere gegen
Sturm und Schlagregen, im erforderlichen Maß zu schützen. Dies gilt vor allem bei Arbeitsunterbrechungen

Der AN versorgt den gesamten Materialbedarf der Baustelle mit einer Lieferung, um Farbabweichungen u. Ä.
auszuschließen. Elemente aus verschiedenen Chargen innerhalb einer zusammenhängenden Fläche sind
grundsätzlich nicht zulässig.

Soweit in der Leistungsbeschreibung nicht anders beschrieben, ist die Ausführung von Abdeckungen und
Ortausbildungen so zu wählen, dass an der Fassade keine Verschmutzungen durch herablaufendes Wasser
entstehen können. Überstände sollen mindestens 40 mm betragen, wenn nicht an anderer Stelle abweichend
beschrieben

Schneefangeinrichtungen sind den gemäß Planung bzw. örtlichen Gegebenheiten erforderlichen Bereichen auszuführen, statisch zu bemessen und nur mit für diesen Einsatzzweck geeigneten Systemprodukten der Dachmaterialanbieter auszufüllen. Der AN prüft rechtzeitig vor Ausführung neben dem generellen Erfordernis von Schneefang die Eignung der vorhandenen Dachkonstruktionen hierfür und meldet bei Erfordernis Bedenken an.

3.2 Holzschutz
Der AN berücksichtigt die Erfordernisse des konstruktiven und ggf. eines chemischen Holzschutzes bei seiner Werkstatt- und Montageplanung. Konstruktiver Holzschutz ist dem chemischen stets vorzuziehen.

Soweit Ausführungsvorgaben des AG einem optimalen konstruktiven Holzschutz widersprechen, wird der AN
dies dem AG mit Hinweis auf die zu erwartende geringere Dauerhaftigkeit mitteilen.

Sich auf den Holzschutz beziehende europäische Normen und Regelwerke sollen, soweit baurechtlich zulässig, nur nachrangig nach den nationalen deutschen Regelwerken Anwendung finden. Bei Widersprüchen zwischen den Regelwerken gilt der geringstmögliche chemische Holzschutz als vereinbart.

Alle zum Aufbringen von Holzschutzmitteln erforderlichen Vorleistungen sind als Nebenleistungen vom AN
vorzusehen.

3.3 Ausführung/Material und Stoffe
3.3.1 Dampfsperren

Diffusionsäquivalente Luftschichtdicke (sd-Wert) und Begriffe:
diffusionsoffen: 0,50 m < sd
Dampfbremse: 0,50 < 1 500 m
Dampfsperre: sd > 1500 m

Dampfsperren und Dampfbremsen sind umlaufend mit geeigneten Klebern, Klebebändern oder Montageleisten an alle flankierenden Bauteile anzuschließen, Stöße sind zu verkleben. Durchdringungen von Dampfsperren oder -bremsen, auch von Befestigungsmitteln, sind zu verkleben. Die Anzahl von dampfdiffusionsbremsenden oder -sperrenden Einbauteilen soll auf das absolut unumgängliche Minimum reduziert werden. Stellt der AN fest, dass seine Leistungen bauseitig: etwa für Installationen, beschädigt werden, so unterrichtet er den AG hierüber unverzüglich.

3.3.2 Dämmungen/Sonstiges
Wärmedämmsysteme oder -elemente, die zusätzlich die Funktion einer Unterspannung oder einer
Unterdeckung erfüllen, sind mit zusätzlichen systembezogenen Maßnahmen an alle flankierenden und
durchdringenden Bauteile anzuschließen.
Sofern nicht in der Leistungsbeschreibung abweichend festgelegt, ist als mindeste Qualität von
Wärmedämmungen Steinwolle mit einem Flammpunkt von > 1.000 °C (umgangssprachlich = graue Wolle)
vorzusehen, Glaswolle (umgangssprachlich = gelbe Wolle) ist nur bei ausdrücklichem Leistungsbeschrieb
zulässig. "Mineralwolle" ist insofern in der Leistungsbeschreibung als Steinwolle zu verstehen.

Soweit Zwischensparrendämmungen hinterlüftet ausgeführt werden, sind bei der Bemessung von
Lüftungsöffnungen die Querschnittsminderung durch Insektenschutzgitter und die Durchbiegung der
Konstruktion zu beachten. Soweit nicht anders in der Leistungsbeschreibung vorgegeben, sollen Konterlatten
mindestens 40 mm hoch sein.

Dämmungen in Steildächern sind, auch bei der Verwendung von Dämmplatten und Dämmkeilen, so
einzubauen, dass das Abgleiten verhindert wird.

3.3.3 Unterspannungen, Unterdeckungen, Unterdächer
An allen Durchdringungen und Anschlüssen sind die Bahnen seitlich hochzuführen und konvektionsdicht zu
befestigen. Oberhalb von Durchdringungen (Dachfenstern, Dunstrohren etc.) sind Kehlschlaufen in der
Unterspannbahn auszubilden, die für eine gesicherte Wasserableitung neben den Einbauteilen sorgen.
Wird ein wasserdichtes Unterdach über die Bauphase hinaus gefordert (unbelüftete Konstruktion bzw.
Unterschreitung der Regeldachneigung), sind die Konterlatten in die wasserdichte Ausführung einzubeziehen; Nähte und Stöße sind zu verkleben.

3.3.6 Sanierung
Bei Dacherneuerungsarbeiten darf grundsätzlich nur so weit gearbeitet werden, dass bei Tagwasseranfall und jeden Arbeitstag zu Arbeitsende die vollständige Dichtigkeit des Dachs gewährleistet ist.

4. Entsorgung
Der Auftragnehmer benennt bei Angebotsabgabe (spätestens vor Auftragsvergabe) die vorgesehenen Entsorgungsanlagen. Die ordnungsgemäße und schadlose Entsorgung der Abfälle ist durch geeignete Unterlagen wie z.B. Entsorgungsfachbetriebezertifikate nach EfBV oder anhand eines aussagekräftigen Auszugs aus der Betriebsgenehmigung spätestens vor Auftragsvergabe zu belegen. Die Freigabe der Entsorgungsanlagen erfolgt durch die Abteilung KIT-FM-VEA Abfallmanagement. Bestehen seitens des AG Bedenken im Hinblick auf die Ordnungsmäßigkeit der Entsorgung, die Einhaltung rechtlicher Vorschriften oder das Entsorgungsverfahren, so behält er sich vor, die Entsorgungsanlage abzulehnen. Des Weiteren übermittelt der AN die für den Transport notwendige Anzeige/Erlaubnis nach KrWG (z.B. Erlaubnis nach §54 KrWG).). Nach der Entsorgung sind die Nachweise über die entsorgten Mengen, wie z.B. Wiegescheine dem AG vorzulegen.

## 02 BANF 35541085 Dachdeckungsarbeiten

### Titel 01 Baustelleneinrichtung

**01.1 Baustelleneinrichtung**
*** Pauschalposition
Einrichten und Räumen der Baustelle einschl. An- und Abfuhr, sowie Vorhalten der zur Durchführung der nachstehend beschriebenen Arbeiten, erforderlichen Maschinen, Geräte, Innengerüst, Mobilkran, Hebewerkzeuge und Werkzeuge einschl. Verschleißteile für die Dauer der nachfolgend aufgeführten Arbeiten (alle Titel dieses LVs).

Schutz, Sicherung und Reinhaltung der Transportwege,
Die Gefahrenbereiche sind ordnungsgemäß abzusperren, so dass Personen- und Sachschäden durch herabstürzende Bauteile ausgeschlossen sind.
Menge: 1,000 psch

**01.2 Bauzaun Lagerfläche**
Bauzaun, auf teils unbefestigtem Untergrund, mit Standfüßen, Zaunoberkante über Oberfläche Gelände 2 m, aufstellen, während der eigenen Arbeiten vorhalten und räumen.

Lage: Paulckeplatz, Lagerfläche für Dachdeckerfirma
Menge: 50,000 m

**01.3 Vorhaltung Bauzaun**
Verlängerung der Vorhaltung
Menge: 700,000 mWo

**01.4 Turmdrehkran stationär**
Stationären Turmdrehkran, untendrehend, mit Laufkatzausleger,
mind. Ausladung 40 m, einschl. Fundamentanker,
aufbauen und abbauen.
Menge: 1,000 St

**01.5 Vorhaltung Turmdrehkran**
Verlängerung der Vorhaltung
Menge: 10,000 Wo

**01.6 Provisorische Folienabdeckung**
Während der Montage ist die Konstruktion im Außenbereich gegen Witterungseinflüsse, insbesondere gegen Sturm und Schlagregen, im erforderlichen Maß zu schützen. Dies gilt vor allem bei Arbeitsunterbrechungen. Die Aufwendungen für wetterbedingte Arbeitsunterbrechungen und Sicherungsmaßnahmen gegen Tagwasser.
Menge: 200,000 m²

**01.7 Bauschuttcontainer**
Bauschuttcontainer, aufstellen, für die Dauer der im LV enthaltenen Leistungen vorhalten, bei Bedarf austauschen und ordnungsgemäß abfahren, entsprechend den Vorschriften für Bauschutt- und Abfallbeseitigung.

Entsorgungskosten sowie gegebenenfalls anfallende Gebühren sind in die jeweils hierfür vorgesehenen Einzelpositionen einzurechnen

Bau- und Abbruchabfälle aus den im Leistungsverzeichnis beschriebenen Leistungen, einschließlich schadstoffbelasteter Materialien (KMF-Dämmung).

Volumen : 7 m³
Menge: 2,000 St

### Titel 02 Abbrucharbeiten

**02.1 Metalldachdeckung Alu abbrechen und entsorgen**
Abbruch der Metall-Dachdeckung Trapezprofil. Dachneigung über 15 bis 22°. Abbruch Unterkonstruktion wird gesondert vergütet. Abbruch von Hand/mit handgeführten Kleingeräten. Aufgenommene Stoffe sind durch den AN sortenrein zu sammeln, aufzunehmen, zu verladen, abzutransportieren und fachgerecht zu entsorgen. Die ordnungsgemäße Entsorgung ist durch entsprechende Nachweise zu belegen.
Menge: 830,000 m2

**02.2 First-Abdeckungen abrechen und entsorgen**
Abbruch der Metall-Abdeckungen im Bereich First.
Aufgenommene Stoffe sind durch den AN sortenrein zu sammeln, aufzunehmen, zu verladen, abzutransportieren und fachgerecht zu entsorgen. Die ordnungsgemäße Entsorgung ist durch entsprechende Nachweise zu belegen.
Menge: 38,000 m

**02.3 Grat-Abdeckungen abrechen und entsorgen**
Abbruch der Metall-Abdeckungen im Bereich Grat.
Aufgenommene Stoffe sind durch den AN sortenrein zu sammeln, aufzunehmen, zu verladen, abzutransportieren und fachgerecht zu entsorgen. Die ordnungsgemäße Entsorgung ist durch entsprechende Nachweise zu belegen.
Menge: 25,000 m

**02.4 Ortgang-Abdeckungen abrechen und entsorgen**
Abbruch der Metall-Abdeckungen im Bereich Ortgang.
Aufgenommene Stoffe sind durch den AN sortenrein zu sammeln, aufzunehmen, zu verladen, abzutransportieren und fachgerecht zu entsorgen. Die ordnungsgemäße Entsorgung ist durch entsprechende Nachweise zu belegen.
Menge: 17,600 m

**02.5 Büro - Strangentlüftung abbrechen und entsorgen**
Abbruch der Dachdurchführungen einer Strangentlüftung DN100.
Aufgenommene Stoffe sind durch den AN sortenrein zu sammeln, aufzunehmen, zu verladen, abzutransportieren und fachgerecht zu entsorgen. Die ordnungsgemäße Entsorgung ist durch entsprechende Nachweise zu belegen.

Lage: Büro
Menge: 1,000 St

**02.6 Büro - Lüftungsdurchbruch abbrechen und entsorgen**
Abbruch der Dachdurchführungen einer mechanischen Lüftung.
Abbruch des Flexrohrs aufwärts.
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
Aufgenommene Stoffe sind durch den AN sortenrein zu sammeln, aufzunehmen, zu verladen, abzutransportieren und fachgerecht zu entsorgen. Die ordnungsgemäße Entsorgung ist durch entsprechende Nachweise zu belegen.

Lage: Büro
Menge: 1,000 St

**02.7 Büro - Lüftungsdurchbruch abbrechen und entsorgen**
Abbruch der Dachdurchführungen einer mechanischen Lüftung.
Aufgenommene Stoffe sind durch den AN sortenrein zu sammeln, aufzunehmen, zu verladen, abzutransportieren und fachgerecht zu entsorgen. Die ordnungsgemäße Entsorgung ist durch entsprechende Nachweise zu belegen.

Lage: Büro
Menge: 1,000 St

**02.8 Halle - Traglattung Dach abbrechen und entsorgen**
Abbruch der Traglattung am Dach, aus Holz/Holzwerkstoff, Querschnitt der Traglatten B/H 75/75 mm, Traglattenabstand ca. 1050 mm, Untergrund Holz, Ausführung auf Dachfläche, Abbruch von Hand/mit handgeführten Kleingeräten. Aufgenommene Stoffe sind durch den AN sortenrein zu sammeln, aufzunehmen, zu verladen, abzutransportieren und fachgerecht zu entsorgen. Die ordnungsgemäße Entsorgung ist durch entsprechende Nachweise zu belegen.

Lage: Halle
Menge: 500,000 m2

**02.9 Büro - Traglattung Dach abbrechen und entsorgen**
Abbruch der Traglattung am Dach, aus Holz/Holzwerkstoff,
Querschnitt der Traglatten B/H 50/50 mm, Traglattenabstand ca. 700 mm, Querschnitt der ehemaligen Traglatten B/H 24/48 mm, Traglattenabstand ca. 320 mm, Untergrund Holz, Ausführung auf Dachfläche, Abbruch von Hand/mit handgeführten Kleingeräten.
Aufgenommene Stoffe sind durch den AN sortenrein zu sammeln, aufzunehmen, zu verladen, abzutransportieren und fachgerecht zu entsorgen. Die ordnungsgemäße Entsorgung ist durch entsprechende Nachweise zu belegen.

Lage: Büro
Menge: 320,000 m2

**02.10 Halle - Zwischensparrendämmung abbrechen und entsorgen**
Abbruch der Zwischensparrendämmung, Dämmschicht aus Mineralwolle/KMF, kaschiert, als Matte/Filz, lose verlegt, schadstoffbelastet, KMF (s. Schadstoffgutachten), Abbruchdicke ca. 14 cm, inkl. Endreinigung der darunterliegenden Schichten mit Industriestaubsauger, Sanierung nach der TRGS 521.
Aufgenommene Stoffe sind durch den AN sortenrein zu sammeln, aufzunehmen, zu verladen, abzutransportieren und fachgerecht zu entsorgen. Die ordnungsgemäße Entsorgung ist durch entsprechende Nachweise zu belegen.
Menge: 500,000 m2

**02.11 Halle - Dachabdichtung PE-Folie abbrechen und entsorgen**
Abbruch der Dachabdichtung, PE-Folie, Abbruch von Hand/mit handgeführten Kleingeräten. Aufgenommene Stoffe sind durch den AN sortenrein zu sammeln, aufzunehmen, zu verladen, abzutransportieren und fachgerecht zu entsorgen. Die ordnungsgemäße Entsorgung ist durch entsprechende Nachweise zu belegen.

Lage: Halle
Menge: 800,000 m2

**02.12 Büro - Transport und Entsorgung Abbruchstoffe**
*** Pauschalposition
Transport von Abbruchstoffen aus Spitzboden mit Kran zu Behältern.

- Verpackte Asbestrohre, siehe Foto
- Verpackte Dämmung von 320,000 m² Dachfläche
- Lüftungskanal rechteckig, siehe Foto

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
Aufgenommene Stoffe sind durch den AN sortenrein zu sammeln, aufzunehmen, zu verladen, abzutransportieren und fachgerecht zu entsorgen. Die ordnungsgemäße Entsorgung ist durch entsprechende Nachweise zu belegen.

Lage: Büro
Menge: 1,000 psch

**02.13 Halle - Reinigung Dachfläche**
Innere Trapezbleche nach Entsporgung der PE-Folie 02.11
mit einem Staubsauger letzte Schmutzreste entfernen.

Lage: Halle
Menge: 500,000 m²

**02.14 Schneefang Stahl abbrechen und entsorgen**
Abbruch Schneefang, Abbruch von Hand/mit handgeführten Kleingeräten, Ausführung staubarm TRGS 559. Aufgenommene Stoffe sind durch den AN sortenrein zu sammeln, aufzunehmen, zu verladen, abzutransportieren und fachgerecht zu entsorgen. Die ordnungsgemäße Entsorgung ist durch entsprechende Nachweise zu belegen.

Lage: Halle + Büro
Menge: 60,000 m

**02.15 Dachrinne abbrechen und entsorgen**
Abbruch Dachrinne, einschl. Formstücke, Nenngröße 400 mm,
Abbruch von Hand/mit handgeführten Kleingeräten. Aufgenommene Stoffe sind durch den AN sortenrein zu sammeln, aufzunehmen, zu verladen, abzutransportieren und fachgerecht zu entsorgen. Die ordnungsgemäße Entsorgung ist durch entsprechende Nachweise zu belegen.

Lage: Halle + Büro
Menge: 109,500 m

**02.16 Regenfallrohr abbrechen und entsorgen**
Abbruch Regenfallrohr, einschl. Formstücke / Rohrschellen, Nenngröße 100, Abbruch von Hand/mit handgeführten Kleingeräten.
Aufgenommene Stoffe sind durch den AN sortenrein zu sammeln, aufzunehmen, zu verladen, abzutransportieren und fachgerecht zu entsorgen. Die ordnungsgemäße Entsorgung ist durch entsprechende Nachweise zu belegen.

Lage: Halle + Büro
Menge: 32,000 m

### Titel 03 Zimmer- und Holzbauarbeiten

**03.1 Höhenausgleich**
Ausgleich für Sparrendurchbiegung bis zu 3 cm in der Fläche als Ebene für die Konterlattungsebene
Menge: 78,000 St

**03.2 Sparren KVH**
Sparren, aus Konstruktionsvollholz, nicht sichtbar, Holzart Fichte/Tanne, Gebrauchsklasse 0 DIN 68800-1, ohne chemischen Holzschutz, Festigkeitsklasse C 24 DIN EN 338, Sortierklasse S 10 DIN 4074-1, Keilzinkung zulässig, herzgetrennt DIN 68365, mittlere Holzfeuchte 15 % (+/- 3 %), egalisiert, zulässige Abweichung vom Querschnitt +/- 1 mm, Breite 8 cm, Höhe 20 cm,
Länge '8,8' m
Menge: 5,000 St

**03.3 Büro - Sparren aufdoppeln**
Sparren, aus Bauschnittholz, Holzart Fichte/Tanne, Gebrauchsklasse 0 DIN 68800-1, ohne chemischen Holzschutz, Festigkeitsklasse C 24 DIN EN 338, Sortierklasse S 10 DIN 4074-1, max. Holzfeuchte 18 %,
Breite 8 cm, Höhe 5 cm, Länge 8,8 m, auf Bestandssparren verschraubt, mit Teilgewindeschrauben aus verzinktem Stahl Ø 6 × 140 mm im Abstand von ca. 100 cm, entsprechend dem Abstand der Konterlattung

Lage: Büro
Menge: 55,000 St

**03.4 Halle - Sparren aufdoppeln**
Sparren, aus Bauschnittholz, Holzart Fichte/Tanne, Gebrauchsklasse 0 DIN 68800-1, ohne chemischen Holzschutz, Festigkeitsklasse C 24 DIN EN 338, Sortierklasse S 10 DIN 4074-1, max. Holzfeuchte 18 %,
Breite 9 cm, Höhe 7 cm, Länge 8,8 m, auf Bestandssparren verschraubt, mit Teilgewindeschrauben aus verzinktem Stahl Ø 6 × 140 mm im Abstand von ca. 100 cm, entsprechend dem Abstand der Konterlattung

Lage: Halle
Menge: 78,000 St

**03.5 UK Konterlattung**
Unterkonstruktion als Konterlattung, Querschnitt 40/60 mm, Lattenabstand 70 cm, Untergrund Holz, mit zusätzlicher Nageldichtung mit Dichtungsbändern passend zur Unterdeckung/Unterspannung.
Menge: 830,000 m2

**03.6 UK Traglattung**
Unterkonstruktion als Traglattung passend zur Dachdeckung, Querschnitt 40/60 mm, Lattenabstand passend zur Deckung, Untergrund Holz, Ausführung gemäß Zeichnung.

Abstand der Traglattung < 1,2 m
Menge: 830,000 m2

### Titel 04 Dachdeckungs- und Dachabdichtungsarbeiten

**04.1 Sparren untersuchen**
*** Pauschalposition
Die Sparren sind nach Rückbau der Traglattung/Dämmung hinsichtlich Durchfeuchtung auf Tragfähigkeit zu prüfen und der Zustand schriftlich dokumentieren bzw. in einer Zeichnung kartieren. Es ist dabei zu prüfen: rein visuell auf Verfärbung, Pilzbefall, -Messungen: auf Holzfeuchte, Härte, Restquerschnitt, Kritische Stelle ist besonders zu prüfen: Traufbereich

Die Bestandssparren dürfen nur nach Freigabe durch die Bauleitung nach vorbeschriebener Prüfung und Dokumentation neu eingedeckt, gedämmt und abgedichtet werden!
Menge: 1,000 psch

**04.2 Luftdichtheitsschicht sd variabel**
Dampfbremse als Luftdichtheitsschicht DIN 4108-3, DIN 4108-7 mit variablem sd-Wert, aus PP/PA, schlaufenförmig über Sparren verlegen, mechanisch mit Montageleiste befestigen, Nähte und Stöße verkleben/verschweißen, Ausführung gemäß Zeichnung.

Lage: Halle + Büro
Menge: 830,000 m2

**04.3 Zulage Dampfbremse verkleben**
Zulage zu Pos. 04.2

Dampfbremse an allen Anschlüßen wie Kehlen,
Graten, Pfetten und Fenstern, Traufe, Giebel, etc. luftdicht verkleben.
Menge: 100,000 m

**04.4 Halle - Zwischensparrendämmung**
Zwischensparrenklemmfilz von außen zwischen die Sparren normgerecht verlegen.

Mineralwolle, MW DIN EN 13162, Bemessungswert der Wärmeleitfähigkeit max. 0,035 W/(mK), Nennwert der Wärmeleitfähigkeit max. 0,034 W/(mK), Baustoffklasse DIN 4102-1 A1/A2 (nichtbrennbar), als Matte/Filz, Dicke 200 mm, Achsabstand der Sparren über 60 bis 70 cm, Querschnitt Sparren inkl. Aufdopplung
B/H 9/20 cm, Ausführung gemäß Zeichnung und Einzelbeschreibung.

Maximale Flächengewicht/Rohdichte: 18,5 kg/m³
Lage: Halle
Menge: 500,000 m2

**04.5 Büro - Zwischensparrendämmung**
Zwischensparrenklemmfilz von außen zwischen die Sparren normgerecht verlegen.

Mineralwolle, MW DIN EN 13162, Bemessungswert der Wärmeleitfähigkeit max. 0,032 W/(mK), Nennwert der Wärmeleitfähigkeit max. 0,031 W/(mK), Baustoffklasse DIN 4102-1 A1/A2 (nichtbrennbar), als Matte/Filz, Dicke 180 mm, Achsabstand der Sparren über 60 bis 70 cm, Querschnitt Sparren inkl. Aufdopplung
B/H 8/18 cm, Ausführung gemäß Zeichnung und Einzelbeschreibung.

Maximale Flächengewicht/Rohdichte: 30 kg/m³
Lage: Büro
Menge: 330,000 m2

**04.6 Diffusionsoffene Unterdeckbahn verlegen**
Unterdach, regensicher, einlagig, aus diffusionsoffener Unterdachbahn, sd-Wert von ca. 0,03 m, nahtgefügte Unterdeckung  gespannt verlegen, mit einer wind- und wasserdicht verklebten Überlappung eindecken und mechanisch befestigen, auf Wärmedämmung.

ZVDH-Klasse: UDB-A

Lage: Halle + Büro
Menge: 830,000 m2

**04.7 Zulage Unterspannbahn verkleben**
Zulage zu Pos. 04.6

Unterspannbahn an allen Anschlüßen wie Kehlen,
Graten, Pfetten und Fenstern luftdicht verkleben.
Menge: 18,000 m

### Titel 05 Klempnerarbeiten

**05.1 Trapezprofil Alu**
Dachdeckung mit beschichteten Trapezprofilen aus Aluminium Lichtgrau RAL7035, Festigkeitsnachweis und konstruktive Ausbildung DIN EN 1090-5, DIN EN 1090-1, Profil 35/207-1035, Dicke ≥ 0,75 mm, mit Schrauben aus nichtrostendem Stahl sichtbar im Obergurt mit Kalotte auf Holz inklusive aller Befestigungsmittel für vollständige Windsogsicherung gemäß statischer Windsogberechnung / Herstellerzulassung / Verlegevorschriften des Herstellers) befestigen, Dachneigung über 15 bis 22 Grad.
Dichtungsband in Längs- und Querstoß.

Mindestdicke zur bauseitigen Befestigung PV ≥ 0,75 mm

Liefern und montieren
Menge: 830,000 m2

**05.2 Winkel-Lüfterfirst**
Deckung der Firste, mit Firsthaube einschl. Lüftungselement, passend zur Deckung mit vorgefertigten Deckungselementen aus Metall, Lüftungsquerschnitt : ca. 200 cm²/m

Liefern und montieren
Menge: 38,000 m

**05.3 Zahnleiste**
Zahnleiste passend zur Deckung als vorgefertigtes Elementen aus Metall, an Traufen- und Firstabschluss.

Liefern und montieren
Menge: 185,500 m

**05.4 Profilfüller Hartschaumstoff**
Profilleiste/Profilfüller aus Hartschaumstoff, passend zum Profil der  Deckung, befestigen in Verbindung mit der Deckung, an Traufen- und Firstabschluss.

Liefern und montieren
Menge: 185,500 m

**05.5 Ortgangabdeckung**
Ortgangabdeckung, passend zur Deckung, Dicke 0,7 mm, 4 x gekantet, Nahtausbildung überlappt, entsprechend der Vorgabe der Windsogsicherung (Herstellerangabe) befestigt über 2 Hochsicken.

Liefern und montieren
Lage: Gebäudetrennwand 10.95 - 10.96
Menge: 17,600 m

**05.6 Grat Abdeckung**
Deckung der Grate mit Gratprofil, Zuschnittbreite über 100 bis 150 mm, 3 x gekantet, passend zur Deckung mit Trapezprofilen. Schließen der Sicken mit Gratrolle als Lüftungsrolle

Liefern und montieren
Menge: 25,000 m

**05.7 Lüftungsband**
Lüftungsband aus Aluminium-Lochblech mit Schrauben befestigen
Lüftungsquerschnitt : ca. 200 cm²/m, Schließen der Sicken mit Gratrolle

Liefern und montieren
Menge: 109,500 m

**05.8 Dachhaube Stahl verz Gr.400**
Dachhaube für eine regensichere Luftführung, verzinkt
Für den Einsatz als Außen- oder Fortlufthaube geeignet
Menge: 2,000 St

**05.9 Dachhaube Stahl verz Gr.100**
Dachhaube für eine regensichere Luftführung, verzinkt
Für den Einsatz als Außen- oder Fortlufthaube geeignet
Menge: 1,000 St

**05.10 Rohrdurchgang 125mm**
Einzelformteil als Rohrdurchgang, aus Metall, Nennweite 125 mm, passend in Form und Farbe zur Deckung mit Trapezprofil.
mit Durchführungsmanschette, regensicher,
einschl. aller Ausschnitte und Abdichten in Unterbau
(Dachhaut, Unterbahn, Dämmung, Dampfbremse).

Liefern und montieren
Menge: 3,000 St

**05.11 Fallrohrprovisorium**
Lieferung und Montage eines provisorischen Fallrohrs zur sicheren Ableitung von Regenwasser vom Dachrinnenauslauf des Nachbardachs bis zur Grundleitung.
Menge: 4,000 St

**05.12 Schneefanggitter**
Schneefanggitter mit Stützen, aus verzinktem Stahl, Schneefanghöhe 200 mm, für Anordnung auf Sparren, einschl. Eishalter, gemäß statischer Erfordernis (Herstellerangabe), passend zur Deckung,

Liefern und montieren
Menge: 60,000 m

**05.13 Dachrinne**
Hängedachrinne DIN EN 612, mit Gefälle, aus legiertem Zink DIN EN 988 (Titanzink), Dicke 0,8 mm, Rinnengröße 500, halbrund, an Steildachtraufe, Nahtausbildung gelötet, befestigen mit Rinnenhaltern 30/5 mm, inkl. Rinneneinlaufblech und unters Traufblech, auf Holz, Ausführung gemäß Zeichnung. einschließlich Ermittlung und Bestätigung des Rinnenquerschnitts

Liefern und montieren
Menge: 109,500 m

**05.14 Rinnenablaufstutzen DN 100**
*** Bezugsbeschreibung
Rinnenablaufstutzen DIN EN 612, Bemessung DIN EN 12056-3 und DIN 1986-100, trichterförmig, zum Einhängen, aus legiertem Zink DIN EN 988 (Titanzink), Dicke 0,7 mm, Zuschnittbreite der Rinne RG 500, DN 100

Liefern und montieren
Menge: 3,000 St

**05.15 Rinnenablaufstutzen DN 120**
*** wie Position 05.14
für DN 120, Innendruchmesser min. 110 mm
Menge: 1,000 St

**05.16 Rinnenwinkel 90 Grad**
Rinnenwinkel als Außenwinkel, 90 Grad, aus legiertem Zink DIN EN 988 (Titanzink), Dicke 0,7 mm, Zuschnittbreite der Rinne RG 500, Schenkellänge 300 mm.
Menge: 2,000 St

**05.17 Rohrbogen DN 100**
*** Bezugsbeschreibung
Rohrbogen für Regenfallrohr, aus legiertem Zink DIN EN 988 (Titanzink), Dicke 0,7 mm, DN 100, Krümmung 60 Grad.

Liefern und montieren
Menge: 6,000 St

**05.18 Rohrbogen DN 120**
*** wie Position 05.17
für DN 120, Innendruchmesser min. 110 mm
Menge: 2,000 St

**05.19 Regenfallrohr DN 100**
*** Bezugsbeschreibung
Regenfallrohr DIN EN 612, kreisförmig, DN 100, aus legiertem Zink DIN EN 988 (Titanzink), Dicke 0,7 mm, Längsnahtausbildung gelötet, befestigen mit Rohrschellen, an Mauerwerk, verputzt.

Liefern und montieren
Menge: 24,000 m

**05.20 Regenfallrohr DN 120**
*** wie Position 05.19
für DN 120, Innendruchmesser min. 110 mm
Menge: 8,000 m

**05.21 Rinnenendstück**
Rinnenendstück (Rinnenboden) aus legiertem Zink DIN EN 988 (Titanzink), Dicke 0,7 mm, Zuschnittbreite der Rinne RG 500, für halbrunde Dachrinnen.

Liefern und montieren
Menge: 2,000 St

**05.22 Dehnungsausgleicher**
Bewegungsausgleicher, Zuschnittbreite der Rinne RG 500, für halbrunde Dachrinnen.

Liefern und montieren
Menge: 9,000 St

**05.23 Standrohrkappe Titanzink DN 100**
*** Bezugsbeschreibung
Standrohrkappe für bestehendes Standrohr, aus legiertem Zink, passend zum Fallrohr DN 100

Liefern und montieren
Menge: 3,000 St

**05.24 Standrohrkappe Titanzink DN 120**
*** wie Position 05.23
für DN 120, Innendruchmesser min. 110 mm
Menge: 1,000 St

**05.25 Revisionsöffnung Laubfangkorb DN 100**
*** Bezugsbeschreibung
Revisionsöffnung mit eingesetztem Laubfangkorb (unten), in Regenfallrohr aus legiertem Zink DIN EN 988 (Titanzink), Dicke 0,7 mm, DN 100

Liefern und montieren
Menge: 3,000 St

**05.26 Revisionsöffnung Laubfangkorb DN 120**
*** wie Position 05.25
für DN 120, Innendruchmesser min. 110 mm
Menge: 1,000 St

### Titel 06 Stundenlohnarbeiten

*Hinweis: Stundenlohnarbeiten*
Stundenlohnarbeiten werden nur vergütet, wenn sie als solche vor ihrem Beginn rechtzeitig gemeldet und vom AG ausdrücklich beauftragt worden sind

Mit den Stundenlohnverrechnungssätzen sind abgegolten sämtliche Aufwendungen wie z.B. die Lohn- und Gehaltskosten (Tariflöhne, einschließlich etwaiger Lohn- zulagen, Lohnzuschläge und vermögenswirksame Leistungen), die Lohn und Gehaltsnebenkosten (z.B. Auslösungen, Wegegelder, Wegzeitentschädigung, Fahrkostenerstattungen), die Sozialkassenbeträge ggf. die Winterbauumlagen, die Gemeinkostenanteile sowie der Gewinn, jedoch ohne Umsatzsteuer.

In den Verrechnungssätzen sind die Lohn- und Gehaltskosten für die An- und Abfahrtszeiten einzurechnen.
Sie werden nicht gesondert vergütet.

In den Stundenlohnzetteln sind nur auf der Baustelle anfallende Stunden anzugeben, nicht aber die Wegzeiten. Vom Auftraggeber zu vertretende und anerkannte Warte- und Arbeitsunterbrechungszeiten werden wie Stundenlohnarbeiten vergütet.

Die Kosten für den Einsatz von Kleingeräten, Maschinen, Werkzeugen oder sonstigen Geräten bis 400,00 Euro Anschaffungswert (netto) sind in die Verrechnungssätze einzurechnen. Sie werden nicht gesondert vergütet.

**06.1 Meister, Poliere und Gleichgestellte**
Menge: 10,000 h

**06.2 Vorarbeiter, Facharbeiter und Gleichgestellte**
Menge: 30,000 h

**06.3 Werker, Helfer und Gleichgestellte**
Menge: 30,000 h

**06.4 Auszubildende**
Menge: 5,000 h
